# STF Sporthalle Theodor-Fontane-OS Potsdam
Angebotsaufforderung (GAEB DA XML 3.2, DA83)
Projekt: 9048
Währung: EUR
Vergabeart: Beschränkte Ausschreibung
Erstellt mit: GXML Toolbox V3.3 R20200224, ORCA AVA 23.2.1 - Professional Edition 23.02.01, 26.01.2026

## ZTV Estricharbeiten
ZTV Estricharbeiten

Für die Ausführung der Estricharbeiten gilt die DIN 18560 Estriche im Bauwesen und ihre Teile.
Vor Beginn der Arbeiten ist eine Nivellement vorzunehmen. Die Höhen sind von den bauseits vorgegebenen Höhenkennzeichnungen zu nehmen.

Die Anordnung von erforderlichen Bewegungsfugen, ist dem Fugenplan zu entnehmen und mit der Bauleitung abzustimmen.
Der Fugenplan ist auf Vollständigkeit und Eignung mit der zur Ausführung kommenden Estrichart abzustimmen.

Estriche sind an aufgehenden Bauteilen mit einem  Randdämmstreifen zu versehen.

Baustoffe:
Es dürfen nur trittfeste Wärmedämmstoffe (Kennzeichnung WD) verwendet werden. Der Nachweis über das Herstellungsdatum kann verlangt werden.
Es sind nur chromatarme Zemente zu verwenden.

Ausführung:

Vor Beginn der Arbeiten sind die tatsächlichen Einbauhöhen gemeinsam mit der Bauleitung aufzunehmen und auch im Hinblick auf die Sturzhöhen zu überprüfen.
Bereits fertiggestellte Leistungen Dritter, wie Sichtbetonbauteile, Installationen, Alufassade, Türen, Holzbauteilen, Sichtmauerwerk etc. sind vom Auftragnehmer wirksam gegen Beschädigung und Verschmutzung zu schützen.
Der Herstellort des Estrich ist vor dem Gebäude.
Bei Materialtransport durch bauseits angebrachte Türen oder Fenster sind Vorkehrungen zu treffen, um Beschädigungen der Wände, Bekleidungen und Schwellen zuvermeiden. Die Art des Materialtransportes ist mit der Bauleitung abzusprechen. Zur Vermeidung von
Verunreinigungen (Wasser, Schlämme) sind entsprechende Maßnahmen vorzusehen. Entstandene Verunreinigungen sind umgehend zu beseitigen.
Böden mit verschiedenen Höhenkoten sind entsprechend abzuschalen, Türanschlagwinkel sind zu setzen, wobei immer der liegende Winkelschenkel vom höheren Estrichaufbau überdeckt wird. Aussparungen sind zu schalen.
Trennschichten müssen eine glatte Oberfläche besitzen. Das Gefälle zu Einläufen ist in der Regel von 4 Seiten auszuführen. Die Estrichoberfläche ist grundsätzlich so auszuführen, dass Nutzbeläge üblicher Art, wie Beschichtungen,Linoleumbeläge, Fliesen etc. ohne weitere Egalisierungsmassnahmen aufgebracht werden.
können. Somit sind Estrichoberkanten genau einzuhalten
und Schwindrisse zu vermeiden.
Vor Arbeiten, die Feinstaub erzeugen, sind die Räume entsprechend abzudichten, der Staub zu beseitigen und/ oder Absauggeräte zu verwenden. Die mit frisch ausgeführtem Estrich fertiggestellten Räume sind ohne Inanspruchnahme fremder Hilfe abzusperren, einschließlich des benötigten Absperrmaterials und, soweit erforderlich, gegen rasches, ungleichmäßiges Austrocknen zu schützen, insbesondere sind Vorkehrungen zum Schutz gegen Zugluft zu treffen.

Die Estrichoberfläche muss nach Freigabe zur Begehbarkeit so widerstandsfähig sein, dass sie bis zur Verlegung des Oberbodens den normal üblichen Handwerkerverkehr ohne Schaden aufnehmen kann.

Dämmungen:

Auf die Rohdecke gestellte, selbstklebende Randstreifen sind stoßüberlappend so anzubringen, dass alle Bauteile wirksam getrennt sind und ein Überstand über OK-Estrich gewährleistet ist. Der Randstreifenüberstand darf vor dem Verlegen des Bodenbelages grundsätzlich nicht abgeschnitten werden. Er wird vom Bodenleger, Fliesenleger etc. belagbündig abgeschnitten, um zu gewährleisten, dass die Kontakttrennung im Randanschluss erhalten bleibt.

Ist die Wandbekleidung nicht bis zur Rohdecke geführt ("abgestellter Trockenbau") und befindet sich der Absatz noch innerhalb des Fußbodenaufbaus, so müssen zur Vermeidung von Schallbrücken Dämmstoffstreifen als Auflage für die abgewinkelten Randstreifen eingebracht werden. Bei zweilagigen Dämmschichten ist der abgewinkelte Schenkel des Randstreifens auf die erste Dämmschichtlage zu stellen. Auch bei Rohr- und Kanaldurchführungen sind Randstreifen zu verlegen. Randdämmstreifen sind wie die Dämmung abzudecken.

Wird ein Schalldämmmaß ohne nähere Erläuterung im Leistungsverzeichnis angegeben, so genügt die Einhaltung des Labor-Dämmmaßes nicht. Der Auftragnehmer hat nach seinem vorauszusetzenden Wissensstand Bedenken geltend zu machen, wenn der effektiv gewollte oder nach Vorschrift erforderliche Wert mit der ausgeschriebenen Konstruktion vor Ort nicht erreicht wird.

Schalldämmung:
Erkennbare Mängel am Baukörper sowie in den Vorleistungen, die sich nachteilig auf die Schalldämmung auswirken können (z.B. fehlende, zu niedrige Randdämmstreifen), sind dem Auftraggeber mitzuteilen. Metallteile wie Abläufe, Rohre, Standkonsolen, Trennschienen u. dgl. dürfen grundsätzlich keine starre Verbindung mit dem Estrich besitzen; sie sind mit Dämmstreifen zu ummanteln und ggf. gegen chemische Einflüsse aus dem Estrich zu schützen. Bei mehrlagigen Dämmschichten ist eine allseitige Fugenüberdeckung vorzunehmen. In der Regel ist die Dämmung unter Anschlagschienen durchzuführen. Dämmstoffe dürfen keinesfalls Hohlstellen im Fußboden ergeben. Falls die Rohdecke unzulässige Toleranzen aufweist, ist nach Rücksprache mit der Bauleitung ein Ausgleichsestrich aufzubringen. Dämmschichten sind an im Fußbodenaufbau befindliche Rohrleitungen kantengerade zu verlegen. Eine akustische Entkopplung ist zu garantieren. Insbesondere dürfen Rohrbefestigungen keinen Schall auf die Decken übertragen. Hohlräume zwischen und unterhalb von Rohren sind ggf. durch zusätzliche Schüttungen zu dämmen, bei späterem Fliesen- oder Plattenbelag ist ein gebundener Ausgleich erforderlich.

Die Verlegung der Trittschalldämmung ist (größtenteils) im Zuge der Herstellung der Fußbodenheizung durch das Sanitärgewerk vorgesehen.
Trittschalldämmungen werden nur einlagig verlegt werden. Dämmschichten unter Estrichaufbau sind mit geeignetem Abdeckmaterial abzudecken. Die Verlegerichtung ist entgegengesetzt der Dämmschichtverlegung auszuführen. An den Stößen überlappt sich das Abdeckmaterial um mindestens 10 cm und ist an allen seitlichen, senkrechten Abschlüssen hochzuführen, sofern keine Randstreifen mit Folienlappen verwendet werden.

Fugen:
Vor dem Verlegen der Oberbeläge sind Fugen, die sich u. U. gebildet haben, fachgerecht mit Kunstharz zu verdübeln und auszugießen. Vorhandene Bewegungsfugen sind entsprechend zu berücksichtigen. Fugen sind nach einem Fugenplan anzulegen. Die Felder sollen nicht größer als 40 qm sein. Es sind auch Unterteilungen vorzunehmen, falls die Flächen vorspringen. Die einzelnen Felder sind ohne Arbeitsunterbrechung herzustellen. Fugen sind auch dort anzulegen, wo Körperschallübertragung vermieden werden soll. Ist bei schwimmenden Estrichen ein Höhenversatz der Fugen nicht auszuschließen, sind sie so zu verdübeln, dass eine Bewegung horizontal möglich ist. Scheinfugen sind mit entsprechenden Fugenprofilen auszuführen. Elastische Fugen sind grundsätzlich zu hinterfüllen, um eine Dreiflankenhaftung zu vermeiden.

Vor dem Einbau ist sich die Funktionsfähigkeit der FB-Heizung sowie die Abstimmung zum Heizprotokoll passend zum Abbinderbeschleuniger vom Heizungsbauer möglichst schriftlich bestätigen zu lassen. Messpunkte sind gemeinsam festzulegen.

Ausführungszeitraum gemäß Bauterminplan in mehreren Bauabschnitten.
Arbeitsunterbrechung durch die bauseitige Verlegung der Trittschallplatten- und Fußbodenheizung durch den Heizungsbauer ist einzukalkulieren.

## 15 Estricharbeiten

### Titel 01 Vorbereitung

**01.1 Erstellung Werkstattplanung und Dokumentation**
Werkstattplanung

Erstellung von Estrichverlegeplänen, einschl. Fugenplan
und Abstimmung mit der Planung.
Die Verlegepläne sind rechtzeitig mit einem Vorlauf von
mindestens 4 Wochen vor Materialdisposition des AN
dem AG/Planer zur Prüfung zu übergeben.
In den Zeichnungen sind Leistungen des AN und
bauseitig zu erbringenden Leistungen farblich
unterschiedlich darzustellen.

Erstellung der erforderlichen Werkstattplanung und -details im für die Werkstatt- und Montagearbeiten notwendigen Umfang für alle angebotenen Leistungen, einschl. einem örtlichem Aufmaß inkl. Setzen der Höhenbezugspunkte
Die durch den AN angefertigtre Planung ist dem AG und dessen OÜ zur Freigabe vorzulegen.
Aufheizprotokoll des Estrichbeschleunigers zur Übergabe an Heizungsbau
Die Materialbestellungen und Ausführung der Leistungen dürfen nur nach Freigabe erfolgen.

Erstellen der Dokumentation
Erstellen der Dokumentation (digital und 1x Papier) mit
Fachunternehmererklärung
Fachbauleitererklärung
Übereinstimmungserklärung
schriftlicher Freimeldung zur Abnahme ggf vorhandener Mängel
Prüfbescheinigungen / Dokumentation der Haftzugprüfung / CM-Messung
Fotos verdeckter Leistungen
Leistungsnachweis und Dokumentation aller verbauten Materialien
Lieferscheine
Produktdatenblätter

Abrechnungshinweis: Diese Position wird 1x pauschal für
die Gesamtheit aller nachfolgenden Estrichpositionen
gerechnet.

Abrechnung Freigabe OÜ Werkstattplanung 50%, Freigabe OÜ Dokumentation 50%
Menge: 1,000 Psch

**01.2 Einrichten und Räumen der Baustelle,**
Einrichten und Räumen der Baustelle sowie Vorhalten der Baustelleneinrichtung für die Dauer der Arbeiten für sämtliche in der Leistungsbeschreibung aufgeführte Leistungen.

Es werden auf der Baustelle 20 m² Estrichplatz in einer
Entfernung von ca. 20 m zum Neubau bereitgestellt.
Diese Stelle ist im Rahmen der Bauanlaufbesprechung mit der Bauleitung abzustimmen. Der Mischplatz ist so einzurichten, dass ein Verwehen des Materials ausgeschlossen ist. Anlieferungen sind mit der Objektüberwachung vorher terminlich abzustimmen und es ist ein Mitarbeiter des AN zur Einweisung der Lieferanten vor Ort einzuplanen.
Die Verteilung des zu verbauenden Materials im Gebäude
ist in alle Positionen einzukalkulieren.

Der Transport vom Mischplatz zum Einbauort ist Sache
des Unternehmers, alle Pumpen und Förderanlagen die zum Materialtransport nötig werden, der Schutz der eingebauten Fassaden und Durchgänge, die unfallfreie Verlegung und Fixierung des Pumpenschlauchs, die Beräumung und Schuttentsorgung sind mit in diese Position einzukalkulieren.

Der Auftragnehmer hat alle zusätzlichen Aufwendungen für den Transport seiner Materialien in die EPs einzukalkulieren

Die Teilnahme an der Baubesprechung ist bis zur Fertigstellung der auszuführenden Leistung bindend. Zur Baubesprechung muss ein aussage- und entscheidungsbefähigter Vertreter teilnehmen.

Einschl. herstellen und vorhalten der Abdeckung zum Schutz von Fenstern und Türen aus Glas vor mechanischen Beschädigungen einschl. deren späteren besenreine Beseitigung und Entsorgung.

Schutz- und Sicherheitsmaßnahmen nach den Unfallverhütungsvorschriften und den behördlichen Bestimmungen zur ordnungsgemäßen Durchführung der Baumaßnahmen sind einzuhalten.

Abrechnung:
50% nach Einrichtung,
50% nach besenreiner Beräumung einschl. der Schüttgüter.
Menge: 1,000 Psch

**01.3 Flächennivellement**
Flächennivellement für alle Estrichflächen durchführen und Festhalten der Ergebnisse skizzenhaft in den Grundrissen zur Prüfung der geplanten Einbauhöhen (Bestand) sowie als Abrechnungsbasis, Raumweises Anzeichnen der Sollhöhen

Fläche rd 525 qm, 30 Räume

Gemeinsame Durchführung mit Objektüberwachung
Menge: 1,000 Psch

**01.4 Vorbereiten des Untergrundes**
Reinigen des Untergrundes von groben Verunreinigungen
wie Mörtel- oder Putzresten, durch gründliches Abfegen UND Absaugen, vorsichtiges Abstoßen von Unebenheiten, einschließlich Einsammeln und Beseitigen von Müll und Schutt.
Markierung von Beschädigungen in der Abdichtung

Die Abfälle sind in einen Schuttcontainer zu befördern.
Abrechnung Schuttcontainer gesondert.

Art des Untergrundes:
- mit Bitumenbahn abgedichtete Stahlbetonplatten
Menge: 521,000 m²

### Titel 02 Unterbau

*Hinweis: Ausgleichsschüttung*
Auf der Abdichtung der Bodenplatte werden Installationen wie Kabel und Leitungen verlegt. Diese sind mit einer gebundenen, druckstabilen Ausgleichsdämmung zu überdecken, die zum Teil im erforderlichen Gefälle zu den Abläufen zu führen ist und somit eine raumweise gleichbleibende Estrichstärke sicherstellt.

**02.1 Gebundene Ausgleichsschüttung**
Liefern und einbauen einer schnelltrocknenden Wärmedämmung und Trittschalldämmung als Toleranzausgleich, als gebundene EPS-Schüttung mit recyceltem EPS (R)
Trockenrohdichte DMD = 110 kg/m³.
Bemessungswert Wärmeleitfähigkeit Lambda = 0,048 W/(mK)
Brandverhalten = E
Mind. Einbaudicke = 35 mm
Trittschallverbesserung 25 dB
Verkehrslast min. = 7 kN/m²

min. 35 mm dick eingebaut, verdichtet und eben abgezogen, inkl. aller Nebenleistungen.
Inkl. hohlraumfreier Einbindung der bauseits verlegten Leitungen.

Leitfabrikat: Thermowhite BEPS WD 100R o.glw.

Angebotenes Fabrikat: '..........'
Bieterangabe

Einbauhöhen im Mittel zwischen 45 und 60mm
Abrechnung nach cbm im eingebauten Zustand
Menge: 27,200 m³

**02.2 Zulage Ausgleichsschüttung im Gefälle verlegen**
Zulage Ausgleichsschüttung im Gefälle verlegen

Zulage zur 02.1 für die Ausführung der Oberseite der Ausgleichsschüttung in einem geplanten Gefälle von 2-6%

Die Anarbeitung an den bauseits eingebauten Bodenablauf / die Duschrinne ist Bestandteil der Leistung.
Abmessung von ca. 100 x 100 cm bis Duschraum 200 x 225 cm,
mit 6 Duschrinnen 180 x 10 cm und 6 Bodenabläufen in Duschen, Urinal, Technik

Ausführung entsprechend Fliesenplänen bei Einzelduschen, Sammelduschen, Bodenabläufen

Abrechnung nach Quadratmeter schräger Oberseite
Menge: 53,000 m²

**02.3 Zementgebundene Ausgleichsschüttung abstellen**
Randschalung für zementgebundene Ausgleichsschüttung erstellen.
Schüttungsstärke bis 60 mm
Liefern und fachgerecht einbauen inkl. aller Nebenarbeiten
Menge: 25,000 m

*Hinweis: Dämmung*
Die Trittschalldämmung und Fußbodenheizung wird bauseits durch den Heizungsbauer eingebracht, eine entsprechende Unterbrechung der eigenen Arbeiten ist einzukalkulieren.

Im Bereich der Flure der Sozialtrakte und Foyerzone ist die Ausührung nach Vorgabe Brandschutzkonzept mindestens schwerentflammbar Baustoffklasse B1 nach DIN 4102-1, Klasse zum Brandverhalten A2; B; d2 nach EN 13501-1 auszuführen

**02.4 Wärmedämmschicht EPS 035 DEO/WAB dh 150kPA, 80 mm als erste Lage**
Wärmedämmschicht für Fußboden, EPS, WLG 035 DEO/WAB dh 150kPA, 80 mm als erste Lage

Dämmschicht DIN 4108-10 als Unterlage für schwimmenden Heizestrich in Platten dicht gestoßen verlegen, Ausführung einschl. erforderlicher Zuschnitte und Anarbeitung an bauseitige Installationen auf/aus der Bodenplatte, Durchgänge, Stützen, Sockel, Fassadenelementen etc.

Verkehrslasten
Flächenlasten: min bis 5 kN/m²,
Dämmschichtdicke: 80mm

Anwendungsgebiet: DIN V 4108-10 DEO/WAB, hohe
Druckbelastbarkeit - dh,
Druckfestigkeit 150kPA
als Unterlage für Estrich.
Bemessungswert der Wärmeleitfähigkeit max. 0,035 W/mK
Baustoffklasse nach DIN 4102 B1 schwer entflammbar
Zulassung nach DIN EN 13163 mit CE-Kennzeichnung

Angebotenes Fabrikat: '..........'
(Bieterangabe für diese und die beiden Folgepositionen)

Einbauort: gesamtes Gebäude
Menge: 521,000 m²

**02.5 Wärmedämmschicht EPS 035 DEO/WAB dh 150kPA, 60 mm als zweite Lage**
Wärmedämmschicht für Fußboden, EPS, WLG 035 DEO/WAB dh 150kPA, 60 mm als zweite Lage

Dämmschicht DIN 4108-10 als Unterlage für schwimmenden Heizestrich in Platten dicht gestoßen  und stoßversetzt zur ersten Lage verlegen, Ausführung einschl. erforderlicher Zuschnitte und Anarbeitung an bauseitige Installationen auf/aus der Bodenplatte, Durchgänge, Stützen, Sockel, Fassadenelementen etc.

Verkehrslasten
Flächenlasten: min bis 5 kN/m²,
Dämmschichtdicke: 60mm

Anwendungsgebiet: DIN V 4108-10 DEO/WAB, hohe
Druckbelastbarkeit - dh,
Druckfestigkeit 150kPA
als Unterlage für Estrich.
Bemessungswert der Wärmeleitfähigkeit max. 0,035 W/mK
Baustoffklasse nach DIN 4102 B1 schwer entflammbar
Zulassung nach DIN EN 13163 mit CE-Kennzeichnung

Einbauort: FB-Aufbau 04 Technikbereiche, Lager, Heizung
Menge: 92,000 m²

**02.6 Trittschalldämmschicht EPS LD-CP 30-2 mm DES sg**
Trittschalldämmschicht als Unterlage für Estrich aus Polystyrol-Hartschaum EPS DIN EN 13163,
- lotrechte Nutzlasten bis 5 kN/m²
- Lieferdicke 30-2mm
- Stufe Zusammendrückbarkeit kleiner gleich 2 mm (CP 2) DIN V 4108-10,
- dynamische Steifigkeit SD 30 MN/m³
- Bemessungswert der Wärmeleitfähigkeit max. 0,038 W/mK DIN 4108-4
- geringe Zusammendrückbarkeit - sg, Anwendungsgebiet DIN V 4108-10 DES
- Baustoffklasse nach DIN 4102 B1 schwer entflammbar

als Unterlage für schwimmenden Estrich in Platten dicht gestoßen und stoßversetzt verlegen, Ausführung einschl. erforderlicher Zuschnitte und Anarbeitung an bauseitige Installationen, Durchgänge, Stützen, Sockel, Fassadenelementen etc.

Einbauort: Windfänge beidseits Foyer
Menge: 16,000 m²

**02.7 Trennlage PE-Folie, 0,2 mm**
Liefern und verlegen einer falzfreien PE-Folie Dampfbremse/Trennlage.
PE-Folie faltenfrei, wannenförmig auf dem in der
Vorposition genannten Untergrund verlegen.
Die Stoßüberlappung beträgt mindestens 15 cm. Den
Nahtbereich mit zugelassenem Klebeband auf voller Länge abkleben.
Die Folie ist bis OF Estrich hochzuführen, bzw. mit dem Folienflansch zu verkleben.
Aufbauhöhe bis 110 mm.
Umlaufende Wandlänge rund 90 m.

Eigenschaften:
- Dicke: 200 µ
- Rollenbreite: 2 m ohne Falz
- Dichte: 0,935 g/cm3 nach DIN 53479
- SD-Wert: >= 100 m nach DIN EN 1931

Ausführungsort:
Windfängen, Technik und Lagerräumen ohne FB-Hzg.

Abrechnung:
Abrechnung nach Grundrissfläche. Abgerechnet wird die einfache Fläche, Überlappungen und Höherführungen werden nicht gesondert vergütet und sind mit einzukalkulieren.
Menge: 122,000 m²

**02.8 Randdämmstreifen 150 mm**
Liefern, montieren und zuschneiden von Randdämmstreifen für Bodenaufbau bis OK Estrich ca. 150 mm, inkl. erforderlichem Überstand an Wänden, Türzargen, Rohrleitungen etc.
Dicke: mindestens 8 mm, den Anforderungen entsprechend Höhe: mindestens 30 mm höher als Gesamtkonstruktion, nach Estricheinbau

Einbauort: Technikräume ohne FB-Hzg
Menge: 87,000 m

**02.9 Randdämmstreifen MiWo 120 mm**
Liefern, montieren und zuschneiden von Mineralwolle-Randdämmstreifen für Bodenaufbau bis OK Estrich, Höhe ca. 120 mm, inkl. erforderlichem Überstand an Wänden, Türzargen, Rohrleitungen etc.,
inkl. hinterlaufsicherem Verkleben mit der Trittschalldämmung

Dicke: 12 mm

Laenge x Breite: 1000 mm x 120mm

Liefern und an allen aufgehenden Bauteilen verlegen. Die Randstreifen sind abzudecken und nach Fertigstellung des Oberbodenbelages abzuschneiden.

Verschnitte und Nachbesserungen sind einzukalkulieren.

Höhe: mindestens 20 mm größer als Gesamtkonstruktion, nach Estricheinbau ggf. auf dieses Maß zurückschneiden

Fabrikat: ROCKWOOL RANDSTREIFEN RST o.glw.

Angebotenes Produkt: '..........'
Bieterangabe

Ausführung in den Fluchtwegen Foyer und beidseitige Flure
Menge: 151,000 m

**02.10 Zulage Anarbeitung FB.Aufbau Wandschalen**
Zulage für die Anarbeitung des gesamten beschriebenenen Fußbodenaufbaus an die Rundungen der HP-Wandschalen innen
Wandschalen, Breite ca 2,00 cm, mittig konkav ca. 40 cm nach innen gewölbt.

Ausführung in Geräteraum, Technikräumen Heizung und Lüftung, Nord- und Südfassade.

Abgewickelte Länge je Schale ca. 2,25 m,
gesamt rd. 6 Schalen
Menge: 13,500 m

### Titel 03 Estrich

*Hinweis: Einbau und Lieferung bauseits durch Heizungsfirma:*
Hinweis:
Lieferung bauseits durch Heizungsfirma:

- Wärme-Trittschall-Tacker-System 30/2 mm,  WLG032 mit selbstkl. Überlappung aus Polystrol (PS) Hartschaum Art und Anwendung gemäß DIN 4108-10: DES sg
- Randdämmstreifen 160 mm x 8 mm, mit Folienschürze für Tackersystem aus PE-F
- Kunststoffrohr für die Flächenheizung  PE-X 17mm
- Schutzhülse 300 mm für Rohr (Fugen an Türdurchgängen)

Leistungen bauseits durch Heizungsfirma:
- Verlegung Randdämmstreifen
- Verlegung FB-Trägerplatte nach Herstellerangaben
- Leitungsinstallation FB-Heizung

*Hinweis: Estrich*

**03.1 Zementheizestrich DIN18560 CT C35 F5 S80 H64, 3 kN/m²**
Faserverstärkter Zementheizestrich  CT C35 F5 S80 H64
auf bauseitiger Trittschalldämmplatte mit verlegten Heizleitungen einbauen

Zementestrich als Heizestrich gem. DIN 18 560, auf bauseits verlegtem Fußbodenheizsystem liefern und fachgerecht einbauen.
Zementestrich dient als Untergrund für elastische und keramische Beläge (Fliesen)

Nutzlast min. 3 kN/m²,

Beanspruchung Wohnräume mit Fußbodenheizung; Büroräume ohne Publikumsverkehr; Fabrikations-,
Montage- und Lagerhallen für leichte Güter  gemäß Estrichmerkblatt B19
Oberfläche gerieben und geglättet, wobei eine Mindestüberdeckung der Heizrohre von d=60mm inkl. Toleranz einzuhalten ist.
Das Einarbeiten eines Estrichzusatzmittel siehe gesondere Position.
Güteklasse: CT-C35-F5-S80-H65
Estrichnenndicke: ca. 80 mm
Festigkeitsklasse: F5
Bindemittel: Zement
Verlegeart: schwimmend

Verkehrslasten
Flächenlasten: bis 3 kN/m²,
Einzellasten: bis 3 KN

Bewehrung des Estrichs mit Kunstfasern (faserverstärkt) nach Zulassung 4 kg / cbm liefern und fachgerecht einbauen.

Zementestrich in richtiger Höhenlage ebenflächig nach
Anforderungen gem. DIN 18202, Tab. 3, Zeile 3 einbauen.
Das Anarbeiten an Installationen, Abläufe, Bewegungsfugen, Fugenprofilen, etc., Kellenschnitte an Einschnürungen z. B. an Türen, Ecken und Stützen, die Schein- und Arbeitsfugen sind in den EP einzurechnen.

Einbauort Umkleiden, Regie-, Vereinsraum,
WCs und Sanitärräume gefliest,
siehe Fußbodenaufbau 01, 03,
Menge: 257,000 m²

**03.2 Zementheizestrich DIN18560 CT C35 F5 S85 H69, 5 kN/m²**
Faserverstärkter Zementheizestrich  CT C35 F5 S85 H69
auf bauseitiger Noppenplatte / Klett-Trittschallplatte mit verlegten Heizleitungen einbauen

Zementestrich als Heizestrich gem. DIN 18 560, auf bauseits verlegtem Fußbodenheizsystem liefern und fachgerecht einbauen.
Zementestrich dient als Untergrund für elastische und keramische Beläge sowie Bodenbeschichtung

Beanspruchung Wohnräume mit Fußbodenheizung; Büroräume ohne Publikumsverkehr; Fabrikations-,
Montage- und Lagerhallen für leichte Güter  gemäß Estrichmerkblatt B19
Oberfläche gerieben und geglättet, wobei eine Mindestüberdeckung der Heizrohre von d=65mm inkl Toleranz einzuhalten ist.
Das Einarbeiten eines Estrichzusatzmittel siehe gesondere Position.
Güteklasse: CT-C35-F5-S85-H69
Estrichnenndicke: ca. 85 mm
Festigkeitsklasse: F5
Bindemittel: Zement
Verlegeart: schwimmend

Verkehrslasten
Flächenlasten: bis 5 kN/m²,
Einzellasten: bis 4 KN

Bewehrung des Estrichs mit Kunstfasern (faserverstärkt) nach Zulassung 4 kg / cbm liefern und fachgerecht einbauen.

Zementestrich in richtiger Höhenlage ebenflächig nach
Anforderungen gem. DIN 18202, Tab. 3, Zeile 3 einbauen.
Das Anarbeiten an Installationen,  Abläufe, Bewegungsfugen, Fugenprofilen, etc., Kellenschnitte an Einschnürungen z. B. an Türen, Ecken und Stützen, die Schein- und Arbeitsfugen sind in den EP einzurechnen.

Einbauort Foyerbereich und Flure zu Hallen und Gäste-WC
siehe Fußbodenaufbau 5.1
Menge: 157,000 m²

**03.3 Zementestrich DIN 18560 CT-C35-F5-S65**
Zementestrich DIN 18560 CT-C35-F5-S65
Nutzlast 5 kN / qm

Zementestrich gem. DIN 18 560, auf verlegter Dämmung / gebundener Schüttung / PE-Folie liefern und fachgerecht einbauen.
Zementestrich dient als Untergrund für elastische Beläge sowie Bodenbeschichtung

Beanspruchung entspricht ca. Fabrikations-, Montage- und Lagerhallen für leichte Güter gemäß Estrichmerkblatt B19
Oberfläche gerieben und geglättet
Das Einarbeiten eines Estrichzusatzmittel siehe gesondere Position.
Güteklasse: CT-C35-F5-S65
Estrichnenndicke: ca. 65mm
Festigkeitsklasse: F5
Bindemittel: Zement
Verlegeart: schwimmend
Nutzlast DIN 1055-3 Kategorie C3
Verkehrslasten
Flächenlasten: bis 5 kN/m²,
Einzellasten: bis 4 KN

Bewehrung des Estrichs mit Kunstfasern (faserverstärkt) 4 kg / cbm nach Zulassung liefern und fachgerecht einbauen.

Einbau auf PE-Folie / Dämmung

Ausführung in Hausanschluss-, Technik-, Lagerräume, Windfänge Foyer unter Sauberlauf
siehe Fußbodenaufbau 04, 05.2
Menge: 107,000 m²

**03.4 Maschinelles Nachverdichten und Glätten der Oberfläche**
Maschinelles Nachverdichten und Glätten der Oberfläche durch mehrmalige Bearbeitung mit Teller- und Flügelglättmaschinen zum Erreichen der für nachfolgende Linoleum oder Kunstharzarbeiten
erforderlichen Oberflächengüte.

Ausführung in Hausanschluss-, Technik-, Lagerräume, Windfänge Foyer unter Sauberlauf
siehe Fußbodenaufbau 04, 05.2
Menge: 521,000 m²

**03.5 Estrichkomponente Verkürzung Abbindezeit 21 Tage**
Estrichkomponente Verkürzung Abbindezeit 21 Tage
als Estrich- und Mörtelbettzusatzkomponente, zur Erhöhung der Estrichgüte durch höhere Plastifizierung und Verbesserung des Wasserrückhaltevermögens,  zur schnelleren Erhärtung (Frühhochfestigkeit) des Estrichs.
Für Nutzlast bis 5 kN/qm
Abbindezeit: 21 Tage

Leitfabrikat: Uponor Estrichkomponente VD 450 o.glw.

Angebotenes Fabrikat: '..........'
(Bieterangabe)
Abrechnung nach qm Estrich,
für Verbauch anzunehmende Stärke 60-85mm entsprechend Estrichpositionen
Menge: 521,000 m²

**03.6 Mehr-/Minderdicke je 5 mm**
Mehr-/Minderdicke je 5 mm
Differenzpreis für je 5 mm Estrich Mehr-/Minderstärke des Zementestriches, Minderstärke wird im Preis abgezogen
Menge: 109,000 m²

**03.7 Zulage Gefälleausbildung Estrich**
Zulage für die Verlegung des Estrichs im Gefälle

Absenkung in der Estrichfläche an Bodenabläufen und im gesamten Duschraum mit vierseitig zur Rinne angelegten Gefälle auf dem unter Position 02.2 angelegten Gefälle.
Der Estrich ist im unmittelbaren Bereich des Bodenablaufs, vierseitig nach Angabe Architekt abzusenken.

Die Anarbeitung an den bauseits eingebauten Bodenablauf /Duschrinne ist Bestandteil der Leistung.
Abmessung von ca. 100 x 100 cm bis Duschraum 200 x 225 cm
Ausführung entsprechend Fliesenplänen.

einschl. Abstimmung mit Heizungsbauer zum Freihalten der Bereiche von Fußbodenheizungsrohre zur Gewährleistung einer annähernd gleichbleibenden Estrichnutzstärke gemäß Vorgabe DIN 18560-2

Der in der Fläche höhenmäßig abgesetzte Einbau für die Sauberlaufmatten (2 Stk. Breite ca. 1.80 m, Länge 4,60 m) im Foyer/Windfang ist in den Massen dieser Position mit erfasst.

Abrechnung in qm
Menge: 70,000 m²

**03.8 Anarbeiten an Betonstützen, bis 40 / 40 cm**
Anarbeiten an Betonstützen, bis 40 / 40 cm
Anarbeiten des vorbeschriebenen Zementheizestrichs an
Betonstützen, einschl. Abstellen des Randdämmstreifens

- für Stützen bis 40 /40 mm
- 10  x 2 - seitiges Anarbeiten
- 1 x 3 - seitiges Anarbeiten

Ort: Sozialtrakt Bestand
Menge: 11,000 Stk

**03.9 Abdeckung als besonderer Schutz des Estrichs**
Abdeckung als besonderer Schutz des Estrichs gegen Zugluft und Verschmutzung nach Anweisung der örtlichen Bauleitung liefern und herstellen, einschl. der späteren Beseitigung. Abdeckung aus Kunststoff-Folie, Dicke 0,2 mm, einlagig, Stöße lose überlappen, Ränder kleben.

Zusätzlich mit Bohlen und Kanthölzern zum Beschweren
der Ränder und Fugen abdecken.

Abrechnung nach Raumgrundfläche
Menge: 521,000 m²

*Hinweis: Fugen*

**03.10 PE-Dehnfugenprofil Heizestrich mit Verdübelung**
Herstellen und Verdübeln der Dehnfugen im Heizestrich an Türen und in der Fläche und zur Trennung der Heizkreise mit Fugenprofil und Dübeln zur Vermeidung des Aufschüsselns im Trocknungsprozess.

Höhe 100 mm
Breite 8-10 mm

Rohrdurchführungen der FB-Heizung sauber ausschneiden und Profil mit Klebeband auf Tacker-/Rasterplatte fixieren.
Im Preis inbegriffen sind alle Zuschnitte, Passstücke und Anschlüsse an Stützen, Leitungen und Wände.

einschließlich der Verdübelung mit Querkraft-Estrichdübel mit Trittschallschutz im Abstand von 25cm, bei Herstellung in den Estrich einarbeiten.
Ø 6-10 mm, Länge 300 mm
Die Fugen müssen entsprechend Fugenplan und absolut gerade ausgeführt werden, ggf. hierfür notwendige Hilfskonstruktionen sind einzukalkulieren.

angebotenes System/Produkt: '..........'
(Bieterangabe)

Ausführung gemäß Estrichfugenplan im Foyer, Technik, in Durchgängen unter Türblättern, vor Estrich-Abstellwinkel zum Sportboden,
Menge: 75,000 m

**03.11 Schein- und Arbeitsfugen**
Anordnung erforderlicher Schein- und Arbeitsfugen gemäß DIN 18 560-2, Abschnitt 5.3.3 in Abhängigkeit von Flächengröße und Raumgeometrie in Zementestrich ohne Fussbodenheizung inkl. Querkraftverdübelung

Technikräume, Lager
Menge: 10,000 m

**03.12 Estrichfugen verharzen und verklammern**
Estrichfugen ( Schein- oder Bewegungsfugen ) sowie
Anschlussfugen zwischen Anhydrit- und Zementestrich mit Epoxidharz schließen, klammern und absanden.
Fugenbreite: bis ca. 10 mm
Herstellerrichtlinien sind zu beachten.
Menge: 10,000 m

*Hinweis: Einbauten*

**03.13 Abstellwinkel Estrich 3 mm, Höhe 240 bis 260 mm, S235**
Liefern und montieren von gekanteten Blechwinkeln, feuerverzinkt, Schenkellänge 190 bis 250 mm, vor Öffnungen am Übergang zwischen Estrichboden und Sportboden (Halleneingänge) auf der bituminösen Abdichtung verkleben und seitlich vor den Türlaibungen verdübeln zur Abstellung des Bodenaufbaus.
Einschl. Rückenabstützung währende Estricheinbaus

Eingang Neubauhalle
Winkel 190/250mm, Länge 2750 mm

Eingänge Altbauhalle
Winkel 190/250 mm. Länge 2300 mm und 1700 mm
Menge: 6,750 m

**03.14 Estrich-Messstellen**
Zulage für Heizestriche für folgende Leistungen:
Anlegen  und  Kennzeichnen  von  Messstellen  für  Feuchtigkeitsmessung nach CM-Methode
Menge: 30,000 Stk

**03.15 Aussparung im Zementestrich herstellen und nachtr. schließen**
Aussparung im Zementestrich
nach Planung und Vorgabe Bauleitung herstellen (für nachträgliche Installationen o.ä.).

Abmessungen bis zu 0,5 qm

inkl. nachträglichem Schließen des gesamten Fußbodenaufbaus einschl. Schnellzementestrich entspr. v.g. Anforderungen aus Ausführungsbeschreibung der Hauptposition mit Trittschalldämmung an durchdringende Bauteile anarbeiten.
Estrichstärke 60-80mm
Trittschall EPS 045 DES sg 30/2
Aussparungsgröße bis 0,5 m²

Nur auf Anweisung Bauleitung.
Menge: 10,000 Stk

### Titel 04 Prüfungen, Nachweise, Sonstiges

**04.1 Prüfung der Haftzugfestigkeit**
Überprüfen der Haftzugfestigkeit der vorbereiteten
Oberfläche im Beisein der Bauleitung gem. DAfStb-
Richtlinie Schutz und Instandsetzung von
Betonbauteilen (Rili-SIB, 2001) bzw. ZTV-ING. Die
Ergebnisse (Prüfstelle, Werte, Trennfall) sind in einem
Protokoll festzuhalten und der Bauleitung zu
übergeben. Liegen die Werte außerhalb der vom
Materialhersteller vorgegebenen Grenzwerte, sind mit
der Bauleitung weitere Maßnahmen abzusprechen.

Gemeinsame Durchführung mit Objektüberwachung
Menge: 4,000 Stk

**04.2 Restfeuchtemessung Estrich (CM-Methode)**
Estrich auf Restfeuchtegehalt überprüfen (CM-Methode).

Einschl. voriger Abstimmung Abbindebeschleuniger und Übergabe Protokoll mit Heizkurve an den TGA-Planer und Heizungsbauer.

Nach der prognostizierter Belegereife gem. vorgegebener Ausführungsvariante wird die Belegreife durch den AN mittels CM-Messung gemessen und protokolliert. Die Prüfung erfolgt mit Prüfgut, welches aus dem kompletten Estrichquerschnitt entnommen wurde.
Je Raum ist eine Messungen vorzunehmen.
Die Durchführung und Protokollierung der CM-Messung erfolgt gemäß Arbeitsanweisung/Dokumentation FBH-AD der Schnittstellenkoordination.
Restfeuchtegehalt des Zementestrichs für die Verlegung eines Fliesenbelags oder Linoleums: max. 2,0 CM-%

Freigabe zur Belegung für nachfolgende Gewerke gemäß Merkblatt der Fußbodenheizungshersteller.

Gemeinsame Durchführung mit Objektüberwachung
Menge: 8,000 Stk

**04.3 Radiallüfter für Estrichtrocknung**
Radiallüfter
Luftumwälzung (m³/h): 4250
Gebläsestufen: 3 Stufen
Leistung Gebläsestufen (m³/h): 1416 - 2832 - 4250
Drehzahl (U/min): 800 - 900 - 1000
Luftdruck (Pa): 500
Leistungsaufnahme (Watt): 700 - 730 - 850
Spannung (V/Hz): 230/50
Geräuschpegel bei 3m (dB): 76
einschl. Verlängerungskabel 20 m,
liefern, aufstellen, vorhalten und wieder abfahren.
Menge: 200,000 d

**04.4 Container 8 m³ gemischter Bau- und Abbruchabfall ASN 17 09 04**
Container 8 m³ für Baustellenabfälle ASN 170904 vorhalten für die Entsorgung von Abfällen aus Fremdgewerken der Baumaßnahme, einschl. An- und Abfahren des Containers und aller Nebenkosten.
Nur auf Anweisung der Bauleitung und nur für Materialien, die keiner anderen ASN zugeordnet werden können.
Menge: 8,000 m³

### Titel 05 Stundenlohnarbeiten

*Hinweis: Stundenlohnarbeiten*
Stundenlohnarbeiten dürfen nur dann ausgeführt werden, wenn sie vom Auftraggeber bzw. der Bauleitung im Einzelfall angeordnet werden.
Die aufgewendeten Stunden, verwendeten Geräte,Transportleistungen und verbrauchten Stoffe werden in die Stundenlohnnachweise täglich eingetragen und dem Auftraggeber zur Gegenzeichnung innerhalb einer Kalenderwoche vorgelegt bzw. elektronisch zugestellt.
Die Bestimmungen, wonach bei Mengenänderungen die Neuvereinbarung von Einheitspreisen verlangt werden kann, sind auf Regieleistungen nicht anwendbar.
Stundenlöhne werden nur mit dem Preisanteil Lohn abgerechnet. Bei Gerätebeistellungen, Transportleistungen, Stoffbeistellungen und Fremdleistungen werden die Einheitspreise in Lohn und Sonstiges aufgegliedert.
In den Stundensätzen sind auch anteilige Wegegelder, Fahrtspesen und Aufwandsentschädigungen (Auslösen) einkalkuliert.
Verrechnet wird die an der Arbeits- oder Montagestelle tatsächlich geleistete Arbeitszeit, die kleinste Einheit ist die angefangene halbe Stunde. Zur Verrechnung kommen die Stundensätze jener Beschäftigungsgruppe, die für die jeweilige Regieleistung ausreicht, unabhängig von der Qualifizierung des tatsächlich eingesetzten Personals.
Die Einheitspreise für Stoffe gelten frei Baustelle, einschließlich Abladen.

**05.1 Stundenlohn Vorarbeiter / Polier**
*** Stundenlohnarbeiten
*** Bedarfsposition ohne GB
Stundenlohnarbeiten eines Vorarbeiter / Polier auf Anweisung der Bauleitung.
Menge: 1,000 h

**05.2 Stundenlohn Hilfskräfte**
*** Stundenlohnarbeiten
*** Bedarfsposition ohne GB
Stundenlohnarbeiten von Hilfskräften auf Anweisung der Bauleitung.
Menge: 1,000 h
